# Illerich Feuerwehrgerätehaus
Angebotsaufforderung (GAEB DA XML 3.2, DA83)
Währung: EUR
Auftraggeber: VGV Kaisersesch, Am Römerturm 2, 56759 K
Erstellt mit: AVAPLAN, 22.10.2026

## Erdarbeiten
Datum: 05.10.2026
EP-Anteile: Löhne; Stoffe; Geräte; Sonstige

*Hinweis*
Das Feuerwehrgeräthaus in Illerich soll auf der
Parzelle 14/2, 14/3, 15/2, Flur 16 in der Gemarkung
Illerich erichtet werden.

Illerich ist eine Ortsgemeinde im Landkreis
Cochem-Zell und gehört zur Verbandsgemeinde
Kaisersesch.
Das Dorf liegt rund 4km von der Autobahnausfahrt A48
Kaisersesch entfernt und ist gut zu erreichen.

Das Grundstück liegt zentral im Ortskern direkt an der
Kaisersescher Straße (Hauptdurchfahrtsstraße) und
kann mit Fahrzeugen aller Größen angefahren werden.

Lagerflächen für Materialien sind auf dem Gelände
ausreichend vorhanden.

Sollten verkehrsrechtliche Anordnungen und Auflagen
erforderlich werden, sind diese eigenständig vom AN
herbeizuführen werden und sind mit einzukalkulieren.

*Hinweis*
Ersatzbaustoff / Bauabfälle / Aushubmassen
Alle anfallenden Bauabfälle sind vom AN selbst
verantwortlich getrennt zu entsorgen. Schadstoffhaltige
Abfälle sind von Verwertbarem zu trennen.

Bauabfälle / Abzufahrende, überschüssige bzw.
unbrauchbare Aushub- / Abbruchmassen sind der
höchstmöglichen ordnungsgemäßen Verwertung nach dem
Kreislaufwirtschaftsgesetz (KrWG) bzw.
wenn unvermeidbar der Beseitigung (Deponierung)
zuzuführen. Grundsätzlich ist ein Nachweis des
geplanten ordnungsgemäßen Entsorgungsweges der
Bauüberwachung vorzulegen und anschließend der
tatsächliche Entsorgungsvorgang zu belegen.

Lagern von Aushubmassen:
Beim Lagern von Aushubsmassen, ist der Lagerplatz
durch Abschieben des vorh. Oberbodens für die
Lagerung vorzubereiten.

Oberboden:
Entsprechend den Angaben des BauGB § 202 ist
"Mutterboden, der bei der Errichtung und Änderung
baulicher Anlagen sowie bei wesentlichen anderen
Veränderungen der Erdoberfläche ausgehoben wird, in
nutzbarem Zustand zu erhalten und vor Vernichtung oder
Vergeudung zu schützen." Eine Beseitigung
(Deponierung) von Oberbodenmaterial ist grundsätzlich
zu vermeiden.

Beim Oberbodentransport und -lagerung sind die
Vorgaben der DIN 18915 zu beachten. Besonders gilt, das
Befahren des Oberbodens zu vermeiden. Beim Abtrag und
zwischenlagern ist das Bodengefüge durch den
Einsatz von nicht schiebendem Gerät zu schonen. Bei
der Ablagerung ist folgendes zu beachten, der
Oberboden ist vor Verdichtung und Vernässung zu
schützen. Die Miete darf nicht mit Radfahrzeugen (LKW,
Radlager) befahren werden. Die Miete ist mit möglichst
steilen Flanken (1:1) anzulegen und so zu profileren /
glätten (keilförmiges Gefälle > 4%), dass ein
ungehinderter Wasserabfluss ermöglicht wird. Hierzu
zählt auch
das Abführen des Oberflächenwassers am Mietenfuß durch
geeignete Maßnahmen.

Ersatzbaustoffe:
Unabhängig von der vereinbarten Abrechnung sind für
alle mineralischen Ersatzbausofffe die erforderliche
Dokumentation gemäß den Vorgaben der EBV, § 25
"Lieferscheine und Deckblatt" vorzulegen.
Die erforderlichen Lieferscheine sind bereits im
Rahmen der Abschlagsrechnungen und gesammelt mit dem
erforderlichen Deckblatt bei Schlussrechnung
einzureichen.

Zusätzlich zu den geforderten Angaben der EBV, ist die
Angaben der Kubaturen der Transportfahrzeuge
gemäß der nachfolgenden Vereinbarung auf den
Lieferscheinen anzugeben.

3-Achser = 7 m³
4-Achser = 10 m³
Sattelzug = 13 m³

Fehlende Lieferscheine, bzw. Unstimmigkeiten zu den
aufgeführen Kubaturen führen zur Kürzung der
Abrechnungsmassen.

Entsorgung / Deponierung:
Die im Rahmen der Baugrunderkundung durchgeführten
Schadstoff- bzw. Deklarationsanalysen wurden als
orientierende Untersuchung für die Ausschreibung
durchgeführt. Ob die durchgeführten Analysen als
Entsorgungsnachweise herangezogen werden können, ist
durch den AN eigenverantwortlich mit den
entsprechenden Beteiligten (Entsorgungsstelle /
Deponie) abzustimmen.

Grundsätzlich sind für alle zu entsorgenden Massen die
erforderlichen, baubegleitenden Schadstoff- bzw.
Deklarationsanalysen gemäß den gültigen Vorgaben
einzurechnen. Wenn in der Baubeschreibung / im
LV-Text nicht anders beschrieben, erfolgt die
Beschaffung / Anmietung erforderlicher Flächen für die
im
Vorfeld der Analytik nach PN 98 erforderlichen
Haufwerksbeprobungen durch den AN. Hierdurch
entstehende Kosten werden nicht gesondert vergütet.

Werden im Rahmen der vom AN durchgeführten Analytik
von den vorliegenden Untersuchungsergebnissen
bzw. der vorgegebenen Deklaration abweichende
Schadstoff- oder Deklarationsergebnisse festgestellt,
sind
diese dem AG bzw. der BÜ unverzüglich schriftlich
anzuzeigen.

Eine Entsorgung des betroffenen Materials ist bis zur
schriftlichen Freigabe durch den AG bzw. die BÜ
unzulässig. Der AG bzw. die BÜ behält sich vor, vor
Erteilung der Freigabe eine Kontrolluntersuchung zu
veranlassen. Die dadurch bedingten weiteren Maßnahmen
dürfen erst nach entsprechender Freigabe
ausgeführt werden.

Die Abrechnung für die Hauptposition Erdhaushub
erfolgt, wenn nicht anders angegeben, nach Profilen
(Massenermittlung / Aufmaß) an der Ausbaustelle.

Für das Abfahren werden Zulagen gesondert zur
Hauptposition vergütet. Der Nachweis des entsorgten
Materials > BM/BG F1 bzw > RC1 erfolgt per Wiegekarte
(Wenn nicht anders im Leistungstext angegeben).
Geringere Klassifizierungen werden wie die
Hauptposition über Profile an der Ausbaustelle
abgerechnet.

Grundsätzlich gelten nachfolgende Vorgaben als
vereinbart:

Zulagepositionen: Boden abfahren bis BG/BM F1 bzw. RC 1
anfallende Verwertungs- bzw. Deponiegebühren werden
  vom AN übernommen.
Wahl der Verwertung / Beseitigung durch AN!

Zulagepositionen: Boden abfahren BG/BM F2 bzw. RC 2
anfallende Verwertungs- bzw. Deponiegebühren werden
  vom AN übernommen.
 Wahl der Verwertung / Beseitigung durch AN!
Hinweise zur Deponie sind zu beachten.

Zulagepositionen: Boden abfahren BG/BM F3 bzw. RC 3
anfallende Verwertungs- bzw. Deponiegebühren,
übernimmt der
[_] AG; Abfuhr auf Entsorgungsstelle / Deponie:
[X] AN; Wahl der Verwertung / Beseitigung durch AN!

Zulagepositionen: Boden abfahren >BG/BM F3 bzw. >RC 3
Abfallschlüssel: 170503*(1) oder 170504, 170106*
anfallende Verwertungs- bzw. Deponiegebühren,
übernimmt der
[_] AG; Abfuhr auf Entsorgungsstelle / Deponie:
[X] AN; Wahl der Verwertung / Beseitigung durch AN!

Position: "Teerhaltige Schicht (gefährlicher Abfall
abfahren (Zulage)"
Abfallschlüssel: 170301*
anfallende Verwertungs- bzw. Deponiegebühren,
übernimmt der
[_] AG; Abfuhr auf Entsorgungsstelle / Deponie:
[X] AN; Wahl der Verwertung / Beseitigung durch AN!

Gefährliche Abfälle:
Gefährliche Abfälle sind im Abfallschlüssel gemäß AVV
mit einem * gekennzeichnet.

Bei Gefährlichen Abfällen (Klasse >BG/BM 3 bzw. >RC 3
(1) teerhaltig etc.) ist besonders zu beachten:

Um die Vorgaben des KRWG § 9 "Getrennthalten von
Abfällen zur Verwertung, Vermischungsverbot" zu
erfüllen, sind teerfreie Schichtenquerschnitte (in
bit. Befestigungen) von weniger als 6 cm mit
teerhaltigen
Schichten auszubauen und zu entsorgen. Dies gilt
ebenfalls für die ersten ca. 10 cm der unmittelbar
unter
dem kontaminierten Material (teerhaltig oder Klasse
>BG/BM 3 bzw. >RC 3 (1) vorhandenen ungebundenen
Schichten.

Abfallerzeuger für die im Rahmen der Maßnahme
anfallenden gefährlichen Abfälle ist der AG.

Die Durchführung des eANV (elektronisches
Abfallnachweisverfahren) wird durch den vom
Abfallbesitzer /
Abfallerzeuger für die anfallenden gefährlichen
Abfälle eingesetzten Bevollmächtigten ausgeführt.

Der Bevollmächtigte wird im Rahmen der
Auftragserteilung benannt.

Der reibungslose Ablauf des Verfahrens ist durch
rechtzeitige Beteiligung des Bevollmächtigten am
Prozess
der Abfallbeseitigung zu gewährleisten (z. B.
Teilnahme Einweisungstermin, E-Mail-Kontakt, etc.).
Mit dem
eANV im Zusammenhang stehende Arbeiten, insbesondere
die vorgesehenen Termine für Ausbau,
Verladung und Abtransport der gefährlichen Abfälle
sind rechtzeitig (i. d. R. 3 Kalendertage vorher) dem
AG
anzumelden. Eine durchgehende Beladung der
Transportfahrzeuge im Zuge des Ausbaus der
gefährlichen Abfälle ist sicherzustellen.

Eine sich aus der Durchführung des eANV ergebende
besondere Koordination der zu entsorgenden Abfälle
wird nicht gesondert vergütet.
Weiterhin sind die Vorgaben des Landes Rheinland-Pfalz
zum eANV zu beachten. Dies gilt insbesondere für
das Vorhalten einer entsprechenden
Transportgenehmigung des vorgesehenen Beförderers
sowie die
Kennzeichnungspflicht der zum Einsatz kommenden
Transportfahrzeuge.

Werden für die entsprechenden Entsorgungspositionen
Nebenangebote eingereicht, ist zu berücksichtigen,
dass die dafür ggf. neu zu stellenden
Entsorgungsnachweise weiterhin über den o.a.
Abfallerzeuger gestellt
werden müssen! Dafür entstehende Kosten sind
entsprechend einzurechnen.

Die Abrechnung erfolgt unter Berücksichtigung der
vorgelegten Entsorgungsprotokolle.
(Begleitscheinkopie, Wiegescheine bzw.
Anlieferungsbestätigung der Entsorgungseinrichtung,
etc.)
_
(1) Wenn Abgrenzung der Gefährlichkeit auf Grundlage
des Schreiben des Ministeriums für Umwelt, Forsten
und Verbraucherschutz vom 12.10.2019, Az.: 107-89
22-09/2009-1#2 erfüllt sind.

### Abschnitt 1 Baustelleneinrichtung / Verkehrsregelung

**1.1 Baustelle einrichten**
Baustelle einrichten, Geräte, Werkzeuge und sonstige
Betriebsmittel, die zur vertragsgemäßen Durchführung
der Bauleistungen erforderlich sind, auf die Baustelle
bringen, bereitstellen und soweit der Geräteeinsatz
nicht gesondert berechnet wird, betriebsfertig
aufstellen; einschließlich der dafür notwendigen
Arbeiten. Die erforderlichen festen Anlagen herstellen.
Bei Bedarf Zu- und Abfahrtswege zur Baustelle sowie
Lagerplätze anlegen bzw. instandhalten, ggf. wieder
Instandsetzen, sonstige Platzbefestigungen und Wege
sofern erforderlich im Baustellenbereich anlegen bzw.
instandhalten.
Mutterbodenarbeiten und Beseitigung des Aufwuchses
für die Baustelleneinrichtung, soweit erforderlich,
werden nicht gesondert berechnet.
Sollten die zur Verfügung stehenden Flächen
innerhalb des Ausbaubereiches für die Bauabwicklung
nicht ausreichen, so sind weitere Flächen zu Lasten
des AN zu beschaffen.
Die Kosten für Vorhalten, Unterhalten und Betreiben
der Geräte, Anlagen und Einrichtungen einschließlich
Mieten, Pacht, Gebühren und dgl. sind nicht in diese
Pauschale, sondern in die Einheitspreise der
betreffenden Teilleistungen einzurechnen. Die
Gestellung von Strom und Wasser ist in die Pauschale
einzurechnen. Soweit nicht für bestimmte
Bauleistungen (z.B. Bedarfsleistungen) das Einrichten
der Baustelle als besonderer Ansatz enthalten ist,
umfasst die Pauschale die Vergütung der
Baustelleneinrichtung für alle Bauleistungen
sämtlicher Abschnitte des LV.

Hinweis / Lage:
Soweit die Pauschale für diese Position 5% der
Gesamtangebotssumme überschreitet, wird der
Restbetrag dem Baufortschritt entsprechend
ausgezahlt.
Menge: 1,000 St

**1.2 Baustellensicherung, -unterhaltung**
Unterhalten und sichern der Baustelle, einschließlich
Gestellung der erforderlichen Betriebsstoffe.

Hinweis / Lage:
Die Vergütung erfolgt prozentual zum Baufortschritt.
Menge: 1,000 St

**1.3 Baustelle räumen**
Baustelle von allen Geräten, Anlagen, Einrichtungen,
und dergleichen räumen, benutzte Flächen und Wege
entsprechend dem ursprünglichen Zustand unter
Wahrung der landschaftlichen Belange
ordnungsgemäß herrichten. Verunreinigungen
beseitigen.

Hinweis / Lage:
Menge: 1,000 St

**1.4 Verkehrssicherung**
Verkehrssicherung für die nachfolgend aufgeführten
Bauarbeiten vornehmen. Einzurechnen ist das
Einholen der verkehrspolizeilichen Genehmigung,
aufstellen, vorhalten, unterhalten, umsetzen und
abbauen der erforderlichen Beschilderung und
Absperrungen nach StVO und Unfallverhütung sowie
Beleuchtung. Unterhalten der Baustellenzu- und
abfahrten im verkehrssicheren Zustand einschließlich
Genehmigung für das Befahren mit
Baustellenfahrzeugen bei verkehrlichen
Einschränkungen
(Beweissicherung durch AN ist erforderlich).
Desweiteren sind Maßnahmen zur Aufrechterhaltung
des Anliegerverkehrs während den Bauarbeiten
(durch anschütten von Rampen zu den einzelnen
Eingängen und Zufahrten) und erforderlichenfalls
deren Entfernung einzurechnen.
Soweit aus Verkehrssicherungs- und
Organisationsgründen des Bauablaufes Keile bzw.
Rampen (z.B. aus Beton oder Asphalt usw.) sowie
Fußgängerbrücken über Kabelgräben im Bereich der
Baumaßnahme oder deren Umleitungs- strecken
angebracht werden müssen, so sind diese Leistungen
in diese Position einzukalkulieren.

Hinweis / Lage:
Die Vergütung erfolgt prozentual zum Baufortschritt.
Menge: 1,000 St

### Abschnitt 2 Erd- und Abbrucharbeiten

**2.1 Oberboden abtragen und seitlich lagern**
Oberboden abtragen, laden, und zum späteren
Wiedereinbau gemäß den Anforderungen der DIN
18915 auf einem separaten Gemeindegrundstück
lagern. Der Oberboden ist gemäß BauGB §202 im
nutzbaren Zustand zu erhalten und vor Vernichtung
oder Vergeudung zu schützen. Der Oberboden ist bei
entsprechender Witterung abzudecken.
In den Einheitspreis ist das Wiederherstellen der
Lagerfläche (z.B. Einsaat) einzurechnen.

Hinweis / Lage:
Anforderung: DIN 18915
Abtragstärke: bis ca. 30 cm
Abtragsbereich: Baufeld
Lagerort: auf Gemeindegrundstück in 2500m Radius
Menge: 525,000 m2

**2.2 Erdaushub - Boden lösen u. laden**
Überschüssiges bzw. unbrauchbares Material im
Baufeld in Hand- und Maschinenschachtung,
profilgerecht einschl. (evtl. Anlegen der Böschungen)
lösen, ausheben und laden.
Weiterhin wird der Mehraushub (Tieferkofferung) für
einen eventuellen Bodenaustauch mit dem
Einheitspreis dieser Position vergütet.

Die Abrechnung erfolgt nach Profilen
(Massenermittlung / Aufmaß) am Ausbauort.

Die ergänzenden besonderen
Vertragsbedingungen "Ersatzbaustoffe /
Bauabfälle / Aushubmassen" sind zu beachten

Hinweis / Lage:
Bodenklasse:  3-5 (alte DIN 18300)
Hinweis:  ggfs. lagern und Wiedereinbau
  bzw. Entsorgung werden
  gesondert vergütet
Menge: 600,000 m3

**2.3 Material abfahren, BG/BM-0 (Zulage)**
Überschüssiges bzw. unbrauchbares Material
abfahren. Beschaffenheit des Materials nach
Unterlagen des AG.

Die Abrechnung erfolgt nach Profilen
(Massenermittlung / Aufmaß) am Ausbauort.

Als Zulage zur Hauptposition Erdaushub.

Die ergänzenden besonderen
Vertragsbedingungen "Ersatzbaustoffe /
Bauabfälle / Aushubmassen" sind zu beachten

Hinweis / Lage:
Materialklasse EBV: BM-0
Laga-Einstufung: Z0*
Abfallschlüssel: AVV 17 05 04
Menge: 600,000 m3

**2.4 Wurzelstöcke roden, D = 21 bis 30 cm**
Wurzelstöcke anderseitig gefällter Bäume fachgerecht
roden. Die entstandenen Löcher nach Bedarf mit
geeignetem Boden verfüllen und verdichten. Die
Wurzelstöcke sind auf eine zugelassene Deponie /
Entsorgungsstelle abzufahren (einschl. aller
anfallenden Gebühren)

Hinweis / Lage:
Abrechnung: Das Aufmaß erfolgt nach Stück
Stammdurchmesser: 21 bis 30 cm (gemessen an der
Schnittstelle)
Standort: Baufeld
Menge: 10,000 St

**2.5 Bäume/Sträucher aufnehmen und seitl. lagern,**
Bäume/Sträucher im Ausbaubereich sorgfältig, mit
entsprechender Vorsicht ausgraben,nach Angaben
des Grundstückeigentümers, vorübergehend seitlich
einschlagen und angießen. Bei Bedarf während der
Zwischenlagerung pflegen und wässern.

Hinweis / Lage:
Abrechnung: Das Aufmaß nach Stk.
Abmessungen: Höhe: ca. 1,7-3,00 m,
siehe Fotodokumentation
Standort:  Nachbargrenze
Menge: 20,000 St

**2.6 Rundbordsteine aufn. u. abfahren**
Rundbordsteine einschließlich Betonrückenstütze und
Unterbeton aufnehmen und der Wiederverwertung
zuführen bzw. auf eine zugelassene Deponie /
Entsorgungsstelle abzufahren (einschl. aller
anfallenden Gebühren).

Als Zulage zur Hauptposition Erdaushub.

Hinweis / Lage:
Abmessungen : verschiedene
Material : Beton
Abfallschlüssel : 170101
Ausbaubereich : Dorfplatz
Menge: 15,000 m

**2.7 Beton-, Verbundsteinpflaster aufn. u. seitl. lagern (Zulage) Art: verschiedene**
Beton-, Verbundsteinpflaster sorgfältig aufnehmen,
brauchbare Steine sind zu reinigen, seitlich zu lagern.
Unbrauchbare Steine sind der Wiederverwertung
zuführen bzw. auf eine zugelassene Deponie /
Entsorgungsstelle abzufahren (einschl. aller
anfallenden Gebühren).

Als Zulage zur Hauptposition Erdaushub.

Hinweis / Lage:
Pflasterart: verschiedene
Abmessungen: verschieden
Material: Beton
Abfallschlüssel: AVV 170101
Lagerplatz: Gemeindegrundstück
Menge: 15,000 m2

**2.8 Zaun abbauen und abfahren**
Maschendrahtzaun abbauen, einschl. Freilegen der
Pfostenfundamente. Eventueller Fundamentbeton ist
von den Pfosten zu entfernen und alle Baustoffe der
Wiederverwertung zuführen bzw. auf eine
zugelassene Deponie / Entsorgungsstelle abzufahren
(einschl. aller anfallenden Gebühren).

Hinweis / Lage:
Abmessungen: h = ca. 2,00 m
Pfostenabstand: ca. 2,5 m
Zaunart: Metallzaun
Ausbaubereich: Angleichungen
Kategorie: Metall
Abfallschlüssel: Metall AVV 170405 ;
Beton AVV 170101
Menge: 25,000 m

**2.9 Herstellen eines Trennschnitten an Betonbauteilen**
Herstellen von Trennschnitten an Betonbauteilen

Herstellen von Trennschnitten an senkrechten und
waagerechten Bauteilen aus bewehrtem Beton über
die gesamte Bauteilhöhe bzw. Bauteillänge mittels
diamantbestückter Nassschneidtechnik.

Mauerbreite d=ca.40cm
Mauerfundament d= ca.50cm

Die Leistung umfasst das Einrichten der
Schneidarbeiten, das Herstellen der Trennschnitte
einschließlich erforderlicher Führungs- und
Ansatzschnitte, die Kühlwasserversorgung sowie die
fachgerechte Aufnahme und Entsorgung des
anfallenden Bohr- und Schneidschlamms. Die Schnitte
sind erschütterungsarm und maßgenau entsprechend
den Ausführungsunterlagen herzustellen.

Hinweis / Lage:
Stützwand an Garage
Menge: 5,000 m

**2.10 Betonwand abbrechen und entsorgen**
Teilabbruch einer bestehenden Betonstützwand mit
einer Abwinklung inkl. Bewehrung, einschließlich
Mauerabdeckung aus Zinkblech inkl. UK und
Befestigungsmitteln.

Maße:
h=ca.3,0m
b=ca.0,4m
l=ca.15,0m

Betongüte: C20/25

fachgerechtes Abbrechen der Betonmauer mittels
geeigneter Geräte und Verfahren.

Zerkleinern, Verladen, Abtransport und fachgerächte
Entsorgung des Abbruchmaterials.
Entsprechende Entsorgungsnachweise sind der BÜ
vorzulegen.

Reinigen des Arbeitsbereiches nach Abschluss der
Arbeiten.

Die Arbeiten sind gemäß den anerkannten Regeln der
Technik, den einschlägigen
Unfallverhütungsvorschriften (DGUV), der VOB/B,
VOB/C ATV DIN 18459, sowie den geltenden Umwelt-
und Arbeitsschutzbestimmungen auszuführen.
Staub-, Lärm- und Erschütterungsschutzmaßnahmen
sind zu berücksichtigen.

In die Position einzukalkulieren sind nicht nur die
Abbrucharbeiten sondern auch alles Nebenleistungen
wie: Baustelleneinrichtung für die Abbrucharbeiten,
Schutz angrenzender Bauteile, Einsatz von
Geräten,Maschinen und Personal, Entsorgungs- und
Deponiekosten sowie das führen der Nachweise der
Entsorgung.

Hinweis / Lage:
Abmessungen : verschiedene
Material : Beton
Abfallschlüssel : 170101
Ausbaubereich : Stahlbeton Stützwand
Menge: 20,000 m3

**2.11 Betonplatte abbrechen und entsorgen**
Teil Abbruch einer bestehenden Betonplatte inkl.
Aufkantung.

Betongüte: C25/30

fachgerechtes Abbrechen der Betonplatte mittels
geeigneter Geräte und Verfahren.

Zerkleinern, Verladen, Abtransport und fachgerächte
Entsorgung des Abbruchmaterials.
Entsprechende Entsorgungsnachweise sind der BÜ
vorzulegen.

Reinigen des Arbeitsbereiches nach Abschluss der
Arbeiten.

Die Arbeiten sind gemäß den anerkannten Regeln der
Technik, den einschlägigen
Unfallverhütungsvorschriften (DGUV), der VOB/B,
VOB/C ATV DIN 18459, sowie den geltenden Umwelt-
und Arbeitsschutzbestimmungen auszuführen.
Staub-, Lärm- und Erschütterungsschutzmaßnahmen
sind zu berücksichtigen.

In die Position einzukalkulieren sind nicht nur die
Abbrucharbeiten sondern auch alles Nebenleistungen
wie: Baustelleneinrichtung für die Abbrucharbeiten,
Schutz angrenzender Bauteile, Einsatz von
Geräten,Maschinen und Personal, Entsorgungs- und
Deponiekosten sowie das führen der Nachweise der
Entsorgung.

Hinweis / Lage:
Abmessungen : verschiedene
Material : Beton
Abfallschlüssel : 170101
Ausbaubereich : Baufeld
Menge: 10,000 m3

**2.12 Abbruch von Pflanzsteinen mit Betonverfüllung**
Abbruch von Pflanzsteinen mit Betonverfüllung

Die Pflanzsteine sind 3-Reihig aufgesetzt und vom
Grundstück aus zugänglich.

Pflanzsteine einschließlich vollständiger
Betonverfüllung abbrechen, aufnehmen, verladen und
von der Baustelle abfahren. Erforderliche
Zerkleinerungsarbeiten sowie sämtliche
Nebenleistungen sind in den Einheitspreis
einzurechnen. Die Abbruchfläche ist besenrein zu
hinterlassen.

Das gesamte anfallende Abbruchmaterial ist einer
zugelassenen Entsorgungsanlage zuzuführen und
ordnungsgemäß zu entsorgen. Die Entsorgung hat
entsprechend den geltenden abfallrechtlichen
Vorschriften zu erfolgen. Erforderliche
Entsorgungsnachweise sind dem Auftraggeber auf
Verlangen vorzulegen.

Die Abrechnung erfolgt nach Aufmaß am Ausbauort,
einschließlich Entsorgungsgebühr

Die ergänzenden Besonderen Vertragsbedingungen
"Ersatzbaustoffe / Bauabfälle / Aushubmassen" sind
zu beachten.

Hinweis / Material:

Betonpflanzsteine mit Betonverfüllung
Abfallschlüssel (AVV): 17 01 01  Beton
Menge: 5,000 m3

### Abschnitt 3 Tragschichten

**3.1 Baustoffgemisch als Bodenaustausch liefern und einbauen (untere Zone)**
Güteüberwachtes und unbelastetes rezykliertes oder
natürliches Baustoffgemisch (untere Zone) unterhalb
des Regelerdplanums als Ersatz für unbrauchbare
Bodenarten liefern, lagenweise einbauen und
standfest verdichten bzw. in den Untergrund
eindrücken und stabilisieren. Der Einbau hat gemäß
den Vorbemerkungen in der Baubeschreibung zu
erfolgen bzw. bei vorliegendem Gutachten nach
dessen Vorgaben.

Die eingebauten Mengen sind durch Lieferscheine
nachzuweisen, aus denen der Verwendungszweck
eindeutig hervorgeht. Diese Karten sind der BÜ
unmittelbar nach Anlieferung des Materials zur
Gegenzeichnung vorzulegen.

Diese Arbeiten erfolgen nur auf besondere Anweisung
der Bauüberwachung bzw. des Bodengutachters.

Die ergänzenden besonderen
Vertragsbedingungen "Erdarbeiten" sowie
"Ersatzbaustoffe / Bauabfälle / Aushubmassen"
sind zu beachten.

Hinweis / Lage:
Abrechnung: nach Lieferschein
Lieferkörnung: 0/100 bis 0/150 mm
Anforderung: gemäß TL Gestein-StB
Umweltverträglichkeit: gem. TL Gestein-StB / EBV
Einbauort: Ausbaubereich
Austauschstärke: ca. 20 cm (exakte Stärke mit
Probefeld ermitteln)
Menge: 40,000 t

**3.2 Frostschutzschicht liefern und einbauen**
Frostschutzmaterial liefern, profilgerecht, lagenweise
einbauen und verdichten.
Einzurechnen ist das Herstellen des Feinplanums und
der Einbau bei beengten Verhältnissen (Gehwege,
Engstellen, enge Fahrbahnbereiche, usw.). Die
Entmischung ist durch sofortiges Einbauen und
Verdichten zu vermeiden. Der optimale Wassergehalt
ist beim Einbau einzuhalten.

Hinweis / Lage:
Abrechnung: nach Aufmaß und Profilen
Baustoffgemisch: 0/45 mm gem. ZTV/TL
SoB-StB
Anforderung: gem. ZTV/TL SoB-StB
Feinkornanteil: im eingebauten Zustand max. 5 M.-%
Verformungsmodul EV2 / Verdichtunggrad auf
OK Frostschutz:
Bk0,3 mind. 100 MPa,
Verhältnis Wert Ev2/EV1 <= 2,2
Genauigkeit: +/- 2 cm
Einbaustärke: 25 cm
Menge: 200,000 m3

**3.3 Plattendruckversuch als KP**
Plattendruckversuch gemäß DIN 18134 als
Kontrollversuch (Fremdüberwachung durch den AG)
durchführen. Einschließlich Gestellung aller Geräte,
insbesondere Gegengewicht, und Nebenleistungen
sowie Vorlage des Prüfergebnisses in 3-facher
Ausfertigung.
Die Prüfberichte müssen als
Kontrollprüfungsbericht auf den AG ausgestellt
werden.
Diese Position wird nicht angewandt für die vom AN
ohnehin nachzuweisende Verdichtungskontrolle im
Zuge der Eigenüberwachung.

Hinweis / Lage:
Hinweis: auf besondere Anordnung der BÜ
Lage: nach Angaben der Bauüberwachung
Abrechnung: St = Kontrollversuch der die
Anfoderungen erfüllt.
Ausführung: nur in Anwesenheit der BÜ!
Menge: 2,000 St

### Abschnitt 4 Entwässerungsarbeiten

*Hinweis*
Die Grundleitungen für Abwasser und Leerrohre
werden nebeneinander in einem gemeinsamen
Graben in gleicher Höhenlage eingebaut.

**Ausführungsbeschreibung 1 Ausführungsbeschreibung**
*-- Muffenloses Vollwand-Kunststoffrohr SN 12 --*
Muffenloses Vollwand-Kunststoffrohr
- einschl. der erforderlichen Doppelmuffen mit innen
  liegendem Steg und zwei fest eingelegten,
  ölbeständigen FE-Dichtungen
- mind. Rohrreihe 6
- Ringsteifigkeit 12 kN/m² (SN12) nach DIN EN ISO
9969
- mit DIBt-Zulassung Nr.: Z-42.1-309
- aus weich macherfreiem Polyvinylchlorid (PVC-U)
- mit glatten Rohrinnenoberflächen
- gemäß DIN 16961, 8061, 8062
- Formstücke aus weichmacherfreiem Polyvinylchlorid
  (PVC-U), mit einem
Durchmesser-Wanddickenverhältnis
  SDR 34, nach DIN EN 1401-1 wandverstärkt,
  glattwandig, mit DIBt-Zulassung Nr.: Z-42.1-309, mit
  2 angeformten Muffen und fest eingelegten, gemäß
  DIN EN 681-2 WH ölbeständigen FE-Dichtungen
- einschl. Dichtringen
- Farbe: BLAU für RW-Kanäle,
Regeneinlaufanschlüsse
- Farbe: ROT-BRAUN für SW-Kanäle
- Baulänge : 2,00 - 5,00 m
- Stoßfugen mind. 5 mm, max. 15 mm

mit Beschriftung innen und aussen in den erforderl.
Längen liefern und höhen- und fluchtgerecht gem. DIN
EN 1610 und den ZTVE wasserundurchdurchlässig
und gem. statischem Nachweis (Leistung AN) auf das
vorgesehene Auflager verlegen.
Der statische Nachweis ist ohne gesonderte
Vergütung vorzulegen. Evtl. geringere
Überdeckungshöhen sind zu berücksichtigen.
Je Haltung ist ein Passstück mit Rohrschnitt
einzukalkulieren.
Verlegevorschriften des Herstellers sind zu beachten.

Richtfabrikat: z.B. FUNKE HS-Rohre oder glw.

**4.1 Grundleitungen Abwasser einbauen DN 100**
Kanalleitung liefern und mit Gefälle einbauen, einschl.
aller erforderlicher Passschnitte. 10 cm Sandbettung
sowie die Rohrummantelung mit 30 cm Überdeckung
sind auf voller Grabenbreite einzukalkulieren.
Weiterhin sind im Einheitspreis die Erdarbeiten für die
Sandbettung enthalten.

Hinweis / Lage:
Lage: Grundleitung Regen-, Schmutzwasser
Rohrart: PVC
Dimension: DN 100
Menge: 75,000 m

**4.2 Grundleitungen Abwasser einbauen DN150**
Kanalleitung liefern und mit Gefälle einbauen, einschl.
aller erforderlicher Passschnitte. 10 cm Sandbettung
sowie die Rohrummantelung mit 30 cm Überdeckung
sind auf voller Grabenbreite einzukalkulieren.
Weiterhin sind im Einheitspreis die Erdarbeiten für die
Sandbettung enthalten.

Hinweis / Lage:
Lage: Grundleitung Regen-, Schmutzwasser
Rohrart: PVC
Dimension: DN 150
Menge: 20,000 m

**4.3 Grundleitungen Leerrohre einbauen**
PVC-Rohre als Leerrohre liefern und einbauen, inkl.
Sandbettung und -ummantelung und einziehen eines
verzinkten Zugdrahtes.

Hinweis / Lage:
Dimension: DN 100
Zugdraht: d=2 mm verzinkt
Lage: Versorgungsgraben
Menge: 120,000 m

**4.4 Zulage für Bögen, Abzweiger etc. DN100**
Zulage zu vorgenannten Positionen für PVC-Bogen
DN 100/150 (15°, 30°, 45°), Abzweiger 100/100 u.
150/150, Überschiebemuffen DN 100/150, Deckel,
Reduzierungen usw., liefern und montieren

Hinweis / Lage:
Winkel: 15°-45°
Material: PVC
Dimension: DN 100mm
Menge: 150,000 St

**4.5 Zulage für Bögen, Abzweiger etc. DN150**
Zulage zu vorgenannten Positionen für PVC-Bogen
DN 100/150 (15°, 30°, 45°), Abzweiger 100/100 u.
150/150, Überschiebemuffen DN 100/150, Deckel,
Reduzierungen usw., liefern und montieren

Hinweis / Lage:
Winkel: 15°-45°
Material: PVC
Dimension: DN 150 mm
Menge: 50,000 St

**4.6 Dränage einbauen**
Teilsickerleitung liefern und innerhalb oder außerhalb
des Baukörpers wie folgt herstellen:
Liefern und höhengerechtes Verlegen der quer
geschlitzten, tunnelförmigen Teilsickerleitung mit
glatter Fließsohle.
Sickerpackung mit filterstabilem,
wasserdurchlässigem, geotextilem Filtervlies
abdecken.
Rohrenden nach Abstimmung mit BÜ.
Die Dränage verläuft parallel zu den
Streifenfundamenten/L-Steinen. Aushub und Verfüllen
der Gräben werden separat abgerechnet.

Hinweis / Lage:
Rohrart: Strasil oder gleichwertig DN 100 mm
Filtermaterial: Kies- oder Lavakörnung 16/32
Bereich: entlang Streifenfundamenten
Menge: 65,000 m

**4.7 Kontrollschacht DN 1000**
Kontrollschacht aus Betonfertigteilen, DN 1000,
einschließlich Steigeisen an den Innenwänden
Schachttiefe bis zu 3,00 m
Betonboden, Schachtkonus, sowie befahrbare
Abdeckung
E600, fix und fertig liefern und herstellen
Schachtboden mit 2 Zuläufen DN 100 und DN 150
Abgang des Schachtbodens DN 150
Schacht komplett liefern und in fix und fertiger
Arbeit montieren.

Hinweis / Lage:

Grundstücksgrenze
Menge: 1,000 St

**4.8 mechanische Rückstauklappe DN 100**
mechanische Rückstauklappe DN 100 für
fäkalienhaltiges Abwasser liefern und montieren

Hinweis / Lage:
Grundstücksgrenze
Menge: 1,000 St

### Abschnitt 5 Einfriedung

*Hinweis*
Die Einfriedung der L-Steine ist mit erhöhtem Aufwand
zu kalkulieren da wir uns in einem steigendem
Grundstück befindet ist momentan davon auszugehen
das die Gründung für die L-Steine Treppchenweise
auszuführen ist.  die Treppchengröße liegt zwischen
einem und maximal drei L-Steinen von der Straße ca.
0+001,00-0+035,00 danach werden die Sprünge
weniger.
Der Ausschreibung liegt zur Kalkulation eine grobe
Vorplanung mit Höhenverlauf als Orientierung bei.
Die finale Ausführungsplanung folgt bauseits durch
den AG.

**5.1 Auflager L-Steine herstellen, Frostschutzschicht**
Planum für den Einbau der L-Steine herstellen.
Einschließlich liefern, profilgerecht, lagenweise
einbauen und verdichten eines güteüberwachten
rezyklierten oder natürlichen Frostschutzmaterials.
Der optimale Wassergehalt ist beim Einbau
einzuhalten.

Einzurechnen sind alle Nebenleistungen, Materialien
sowie Erdarbeiten

Hinweis / Lage:
Baustoffgemisch: 0/32 - 0/45 mm gem. ZTV/TL
SoB-StB
Einbaudicke: 50 cm
Einbaubreite: 100 cm
Abmessung L-Steine:
Breite: 0,30-1,25 m
Höhe: 0,55-2,30 m
Einbauort: Grundstücksgrenze
Menge: 25,000 m3

**5.2 Grundposition L-Steine liefern und versetzen,**
Diese Position ist als Grundposition zu sehen, die
folgenden Positionen mit den verschiedenen L-Steinen
mit Sichtseite Innen werden als Zulage betrachtet. Die
Steine werden entlang einer Grundstücksgrenze mit
steigendem Niveau verbaut weswegen hier L-Steine in
Höhen von 55-230cm verbaut werden. Die
Abrechnung erfolgt nach Aufmaß und Nachweisen.

L-Steine gem. DIN 1045-4, liefern und fachgerecht
nach Herstellerangabe auf Mörtelbett mind. 30 cm
starken Unterbeton C 20/25 versetzen, einschl.
Rundstahl für die Verschiebesicherung auf den
L-Stein Füßen.

Hinterfüllung und Verdichtung des anstehenden
Bodens sind lagenweise gemäß den anerkannten
Regeln der Technik auszuführen. Zusätzlicher
Erdaushub sowie dessen Abfuhr und Entsorgung sind
mit einzukalkulieren.

Drainage siehe gesonderte Position.

Hinweis / Lage:
Betongüte: C20/25
Expostionsklasse: XD1/XF2 (Luftseite), XC2/XF2
(Erdseite)
Abmessung: siehe folge Positionen
Menge: 64,000 m

**5.3 L-Steine liefern, Höhe 55 cm**
Als Zulage zur Hauptposition L-Steine mit Sichtseite
Innen liefern und wie in der Hauptposition beschrieben
versetzen.

Hinweis / Lage:
Format / Typ : L-Stein aus Beton, Sichtseite Innen,
Höhe 55 cm, Baulänge 100 cm, Fußlänge 30 cm,
Wandstärke 12 cm, unbewehrt
Güte : Betonfertigteil nach gültigen DIN-/EN-Normen
für Betonwaren
Ausbaubereich : Randeinfassung Auffahrt zum
Parkplatz an Nachbargrundstück
Oberfläche : Sichtbeton, frost- und
witterungsbeständig
Menge: 6,000 St

**5.4 L-Steine liefern, Höhe 80 cm**
Als Zulage zur Hauptposition L-Steine mit Sichtseite
Innen liefern und wie in der Hauptposition beschrieben
versetzen.

Hinweis / Lage:
Format / Typ : L-Stein aus Beton, Sichtseite Innen,
Höhe 80 cm, Baulänge 100 cm, Fußlänge 50 cm,
Wandstärke 12 cm, unbewehrt
Güte : Betonfertigteil nach gültigen DIN-/EN-Normen
für Betonwaren
Ausbaubereich : Randeinfassung Einfahrt Garage
zum Nachbarn
Oberfläche : Sichtbeton, frost- und
witterungsbeständig
Menge: 2,000 St

**5.5 L-Steine liefern, Höhe 105 cm**
Als Zulage zur Hauptposition L-Steine mit Sichtseite
Innen liefern und wie in der Hauptposition beschrieben
versetzen.

Hinweis / Lage:
Format / Typ : L-Stein aus Beton, Sichtseite Innen,
Höhe 105 cm, Baulänge 100 cm, Fußlänge 60 cm,
Wandstärke 12 cm, unbewehrt
Güte : Betonfertigteil nach gültigen DIN-/EN-Normen
für Betonwaren
Ausbaubereich : Randeinfassung Einfahrt Garage
zum Nachbarn
Oberfläche : Sichtbeton, frost- und
witterungsbeständig
Menge: 4,000 St

**5.6 L-Steine liefern, Höhe 130 cm**
Als Zulage zur Hauptposition L-Steine mit Sichtseite
Innen liefern und wie in der Hauptposition beschrieben
versetzen.

Hinweis / Lage:
Format / Typ : L-Stein aus Beton, Sichtseite Innen,
Höhe 130 cm, Baulänge 100 cm, Fußlänge 70 cm,
Wandstärke 12 cm, unbewehrt
Güte : Betonfertigteil nach gültigen DIN-/EN-Normen
für Betonwaren
Ausbaubereich : Randeinfassung Einfahrt Garage
zum Nachbarn
Oberfläche : Sichtbeton, frost- und
witterungsbeständig
Menge: 13,000 St

**5.7 L-Steine liefern, Höhe 155 cm**
Als Zulage zur Hauptposition L-Steine mit Sichtseite
Innen liefern und wie in der Hauptposition beschrieben
versetzen.

Hinweis / Lage:
Format / Typ : L-Stein aus Beton, Sichtseite Innen,
Höhe 155 cm, Baulänge 100 cm, Fußlänge 85 cm,
Wandstärke 12 cm, unbewehrt
Güte : Betonfertigteil nach gültigen DIN-/EN-Normen
für Betonwaren
Ausbaubereich : Randeinfassung Einfahrt Garage
zum Nachbarn
Oberfläche : Sichtbeton, frost- und
witterungsbeständig
Menge: 4,000 St

**5.8 L-Steine liefern, Höhe 180 cm**
Als Zulage zur Hauptposition L-Steine mit Sichtseite
Innen liefern und wie in der Hauptposition beschrieben
versetzen.

Hinweis / Lage:
Format / Typ : L-Stein aus Beton, Sichtseite Innen,
Höhe 180 cm, Baulänge 100 cm, Fußlänge 100 cm,
Wandstärke 12 cm, unbewehrt
Güte : Betonfertigteil nach gültigen DIN-/EN-Normen
für Betonwaren
Ausbaubereich : Randeinfassung Einfahrt Garage
zum Nachbarn
Oberfläche : Sichtbeton, frost- und
witterungsbeständig
Menge: 26,000 St

**5.9 L-Steine liefern, Höhe 205 cm**
Als Zulage zur Hauptposition L-Steine mit Sichtseite
Innen liefern und wie in der Hauptposition beschrieben
versetzen.

Hinweis / Lage:
Format / Typ : L-Stein aus Beton, Sichtseite Innen,
Höhe 205 cm, Baulänge 110 cm, Fußlänge 120 cm,
Wandstärke 12 cm, unbewehrt
Güte : Betonfertigteil nach gültigen DIN-/EN-Normen
für Betonwaren
Ausbaubereich : Randeinfassung Einfahrt Garage
zum Nachbarn
Oberfläche : Sichtbeton, frost- und
witterungsbeständig
Menge: 7,000 St

**5.10 L-Steine liefern, Höhe 230 cm**
Als Zulage zur Hauptposition L-Steine mit Sichtseite
Innen liefern und wie in der Hauptposition beschrieben
versetzen.

Hinweis / Lage:
Format / Typ : L-Stein aus Beton, Sichtseite Innen,
Höhe 230 cm, Baulänge 100 cm, Fußlänge 125 cm,
Wandstärke 12 cm, unbewehrt
Güte : Betonfertigteil nach gültigen DIN-/EN-Normen
für Betonwaren
Ausbaubereich : Randeinfassung Einfahrt Garage
zum Nachbarn
Oberfläche : Sichtbeton, frost- und
witterungsbeständig
Menge: 4,000 St

**5.11 L-Stein Eckteil liefern, Höhe 180 cm**
Als Zulage zur Hauptposition L-Steine mit Sichtseite
Innen liefern und wie in der Hauptposition beschrieben
versetzen.

Hinweis / Lage:
Format / Typ : L-Stein aus Beton, Sichtseite Innen,
Höhe 180 cm, Baulänge 100 cm, Fußlänge 100 cm,
Wandstärke 12 cm, unbewehrt
Güte : Betonfertigteil nach gültigen DIN-/EN-Normen
für Betonwaren
Ausbaubereich : Randeinfassung Einfahrt Garage
zum Nachbarn
Oberfläche : Sichtbeton, frost- und
witterungsbeständig
Menge: 1,000 St

**5.12 Abkleben Stöße der L-Steine**
Fugenabdichtung an der Rückseite der L-Steinen
herstellen.

Die vertikalen Stoßfugen zwischen den
Betonfertigteilen sind rückseitig mit Dichtungsbahnen /
Dichtbändern zu überkleben.

Der Untergrund ist fachgerecht vorzubereiten. Das
Material ist zu liefern und nach Herstellervorschrift
anzubringen.

Als Zulage zur Hauptposition L-Steine liefern und
versetzen.

Hinweis / Lage:

Winkelstützwand
Menge: 105,000 m

**5.13 Noppenbahn einbauen**
Liefern und Anbringen einer Noppenschutzbahn als
Schutz gegen mechanische Beschädigungen der
Abdichtung im
erdberührten Bereich im Zuge der Verfüllarbeiten.
Noppenbahn 5 cm über OK Gelände abstellen.

Als Zulage zur Hauptposition L-Steine liefern und
versetzen.

Lage / Hinweis:
Lage: wie vorherige Position
Menge: 100,000 m2

### Abschnitt 6 Stundenlohnarbeiten

*Hinweis*
Abrechnungen über Rapport werden nur anerkannt,
wenn gleichzeitig Nachweise über die Qualifikation der
eingesetzten Arbeitskräfte vorgelegt werden.

**6.1 Stunden eines Vorarbeiters/Polier**
Die Abrechnung von Vorarbeiter und Polierstunden ist
nur für Tätigkeiten zulässig, die zwingend die
Qualifikation eines Vorarbeiters/Poliers erfordern.
Arbeiten, die durch Gesellen oder anderes
Fachpersonal ausführbar sind, dürfen nicht als
Vorarbeiter/Polierstunden verrechnet werden.

An- und Abfahrten sowie Fahrzeiten sind mit den
angebotenen Stundenverrechnungssätzen abgegolten
und werden nicht zusätzlich vergütet.

Hinweis / Lage:
-
Menge: 5,000 h

**6.2 Stunden eines Facharbeiters**
Stunden eines Facharbeiters einschl.aller
Nebenkosten für unvorhergesehene Arbeiten auf
Anweisung der Bauleitung.

An- und Abfahrten sowie Fahrzeiten sind mit den
angebotenen Stundenverrechnungssätzen abgegolten
und werden nicht zusätzlich vergütet.

Hinweis/Lage:
-
Menge: 5,000 h

**6.3 Stunden eines Auszubildenden**
Stunden eines Auszubildenden einschl.aller
Nebenkosten für unvorhergesehene Arbeiten auf
Anweisung der Bauleitung.

An- und Abfahrten sowie Fahrzeiten sind mit den
angebotenen Stundenverrechnungssätzen abgegolten
und werden nicht zusätzlich vergütet.

Hinweis/Lage:
-
Menge: 5,000 h

**6.4 Minibaggerstunden für Unvorhergesehenes**
Minibaggerstunden inkl. Bedienung und
Betriebsstoffen für Unvorhergesehenes auf
Anweisung der Bauleitung.

Hinweis / Lage:
-
Menge: 5,000 h

**6.5 Stellung eines LKW mit Bedienung und Betriebsstoffen**
Stellung eines LKW mit Bedienung und
Betriebsstoffen,
Nutzlast mind. 10 to.

Hinweis / Lage:
-
Menge: 5,000 h
